# Realschule Walldorf Dachsanierung
Angebotsaufforderung (GAEB DA XML 3.1, DA83)
Projekt: 2025-07
Währung: EUR
Vergabeart: Beschränkte Ausschreibung
Erstellt mit: GXML Toolbox V3.13 R20101116, ORCA AVA Professional Edition 17.00.000.19, 27.04.2026

## 01 Gerüstbauarbeiten

*Hinweis: Vorbemerkungen zur Leistungsbeschreibung*
1.  Ort der Baumaßnahme
Schulzentrum Walldorf
Schwetzinger Straße 95
69190 Walldorf

2.  Baumaßnahme
Gegenstand der Baumaßnahme ist die Sanierung des Flachdachs über dem 3. Obergeschoss der Realschule.

3.  Bestandsgebäude
Das Hauptgebäude des Schulzentrums in Walldorf dient der Unterbringung der Theodor-Heuss-Realschule und dem Gymnasium Walldorf.
Das Hauptgebäude wurde in den Jahren 1970 bis 1980 in vier Bauabschnitten als Stahlbetonkonstruktion mit Rippendecken auf Stützen und Trockenbauwänden errichtet und in den Jahren 1998 und 2003 in zwei weiteren Abschnitten um ein drittes Obergeschoss und zwei Lehrerzimmer in Stahlbauweise aufgestockt. Die Versorgungskerne dienen der Gebäudeaussteifung. Die Aufstockungen von Gymnasium und Realschule als 3. Obergeschoss sind mit einigen Jahren Abstand nacheinander erfolgt. Dabei wurden die Betonkerne nach oben verlängert. Der restliche Teil des 3. OGs wurde als Stahlkonstruktion mit Holzbalkenböden und einem Trapezblechdach ausgeführt. Die Innenwände sind hauptsächlich als Trockenbaukonstruktion ausgeführt.
Die zu sanierende Dachfläche besteht noch aus dem bauzeitlichen Dachaufbau. Dieser hat nach Angaben der Schlussrechnung vom 04.12.1997 folgenden Schichtenaufbau:
- Trapezblech
- Dampfsperrschicht aus Bitumenschweißbahnen, Dicke 4mm mit Einlage aus Glasvlies und Aluminiumband, streifenweise geschweißt
- Erste Schicht Wärmedämmung und Dachabdichtung als Rubimont-Flachdach-Montage-System 59 PE 45140 mm mit 2-lagiger Abdichtung Sarnafil G 444-27 EL, Dicke 2,3-2,7mm
- Zweite Schicht Wärmedämmung und Dachabdichtung als Rubimont-Flachdach-Montage-System 59 PE 45/140 mm mit 2-lagiger Abdichtung Sarnafil G 444-27 EL, Dicke 2,3-2,7mm
Im Jahr 2025 fand ein Wassereintritt statt. Nach dem Wassereintritt wurde die Dachbahn durch einen örtlichen Dachdecker durch das Aufschweißen weiterer Bitumenbahnen und das Verkleben mit Bitumenkleber provisorisch abgedichtet
Aus der vorliegenden Tragwerksplanung von 1996 zur Aufstockung ist zu entnehmen, dass das Trapezblechdach keiner zusätzlichen Last ausgesetzt werden darf. Die Anstauhöhe ist auf 100mm begrenzt.
Der Rohbau der Attika besteht aus einer Stahlkonstruktion mit Trapezblechdach. Die Fassade des 3. OGs besteht aus einer Pfosten-Riegel-Konstruktion bzw. einem Holzständerwerk und ist mit Eternitplatten bekleidet. Die Attika hat vom Schulhof, auf dem die Baustelleneinrichtungsfläche aufgebaut wird, eine Höhe von etwa 18,00 m, die Oberkante der Dachabdichtung etwa eine Höhe von 17,50m.
Eine Ortsbesichtigung vor Abgabe des Angebots in Absprache mit dem Auslober wird empfohlen.

4.  Baustelle
Die Baumaßnahmen finden größtenteils in den Sommerferien und nach Erfordernis und Absprache teilweise während des laufenden Schulbetriebs statt. Die sich durch den laufenden Schulbetrieb ergebenden Beeinträchtigungen für kontinuierliche Arbeitsabläufe sind vom Auftragnehmer organisatorisch im Arbeitsablauf zu berücksichtigen:
nichtstörende Tätigkeiten während des Schulbetriebs ganztags, störende wie Bohrarbeiten in Beton, lärmverursachender Maschinen- und Gerätebetrieb und dergleichen außerhalb des hauptsächlichen Schulbetriebs nachmittags ab 13:00 Uhr.
Störende Tätigkeiten sind zwingend der Bauleitung und dem Sekretariat der Realschule vorab anzuzeigen und genehmigen zu lassen.
Die Arbeiten insgesamt müssen lärmarm erfolgen; lautes Rufen, das Abspielen von Unterhaltungsmedien und dergleichen sind zu unterlassen.
Außerdem ist während des laufenden Schulbetriebs der insbesondere in den Pausen erhebliche Schülerverkehr innerhalb und außerhalb des Gebäudes zu berück- sichtigen. Gefahrenbereiche sind entsprechend zu kennzeichnen und abzusperren. Auch während der Ferien ist das Schulgelände für die Öffentlichkeit geöffnet und es ist mit Personenverkehr zu rechnen.
Personen dürfen sich auf keinen Fall unter schwebenden Lasten aufhalten können. Die Gefährdungsbeurteilung für Baumaßnahmen in Schulgebäuden mit Datum vom 21.03.2025, sowie die Sicherheitsvorschrift für Fremdfirmen mit Bestätigung ist zwingend zu beachten (Siehe Anlage). Die Bestätigung ist vom Auftragnehmer auszufüllen.
Auf dem Schulgelände gilt die Straßenverkehrsordnung. Auf der Gebäudezufahrt ist Schrittgeschwindigkeit einzuhalten. Gegenüber dem Schüler- und Personenverkehr besteht eine besondere Sorgfalts- und Rücksichtnahmepflicht. Mit unerwartetem und unvorsichtigem Verhalten der Schüler ist jederzeit und überall zu rechnen. Rückwärtsfahren ist nur in Ausnahmefällen erlaubt, hierbei besteht Einweisungspflicht. Einweisungspflicht besteht generell beim Fahren mit Großfahrzeugen auf dem Schulgelände.
Zufahrtswege für Feuerwehr-, Rettungs-, Polizei- und sonstige Hilfsfahrzeuge außerhalb des Gebäudes ebenso wie Rettungswege und Notausgänge im Gebäude sind jederzeit freizuhalten.
Zugänglichkeit zum Gebäude besteht in den Schulferien montags bis freitags von 07:00 bis 16:00 Uhr. Beabsichtigte bzw. erforderliche Arbeitszeiten darüber hinaus sind mit dem Auftraggeber und Hausmeistern mit ausreichendem Vorlauf von mindestens 3 Tagen abzusprechen.
Material ist zwingend nur in Absprache mit der Bauleitung auf der Baustelleneinrichtungsfläche zu lagern. Firmenfahrzeuge sind nach Be- und Entladevorgängen auf dem allgemeinen Parkplatz abzustellen. Materialanlieferungen über die Pausenhöfe sind außerhalb der Pausenzeiten durchzuführen. Eine Ladezone wird in Absprache mit dem Auftraggeber und der Bauleitung festgelegt.
Die Unterrichts- und Pausenzeiten sind wie folgt:
1.Std.  7:40 - 8:25 Uhr
2. Std.  8:30 - 9:15 Uhr
  Pause
3. Std.  9:35 - 10:20 Uhr
4. Std.  10:25 - 11:10 Uhr
  Pause
5.Std.  11:25 - 12:10 Uhr
6. Std.  12:15 - 13:00 Uhr
  Mittagspause
7. Std.  13:30 - 14:15 Uhr
8. Std.  14:20 - 15:05 Uhr
  Pause
9. Std.  15:15 - 16:00 Uhr
10. Std.  16:05 - 16:50 Uhr
Über Straßensperrungen und ähnliches in den Zufahrtsbereichen im Ausführungszeitraum ist zum Zeitpunkt der Veröffentlichung der Ausschreibung nichts bekannt, dies kann jedoch während der Ausführung nicht gänzlich ausgeschlossen werden.
Materiallieferungen und -sendungen sind nicht an den Auftraggeber, die Schule oder die Bauleitung zu richten, sondern an einen ortsanwesenden Beauftragten des Auftragnehmers. Seitens des Auftraggebers, der Schule bzw. der Bauleitung werden keinerlei Materiallieferungen angenommen oder quittiert oder Fracht- und Transportgebühren verauslagt.
Abschließbare Aufenthalts- und Lagerräume stehen nicht zur Verfügung. Die Baustelleneinrichtungsfläche wird vor dem Gebäude eingerichtet. Lagerplätze können nur innerhalb der Baustelleneinrichtungsfläche nach vorheriger Absprache mit der Bauleitung eingerichtet werden. Hilfskräfte und Transporthilfen stehen bauseits nicht zur Verfügung. Der Auftragnehmer hat die für ihn angelieferten Materialien sicher zu lagern. Die benutzten Flächen sind nach der Räumung in ihren ursprünglichen Zustand zu versetzen.
Durch die Ausführung seiner Arbeiten oder durch den Transport entstandene Schäden an Gebäuden, Straßen, Zufahrten, Außenanlagen, Versorgungsleitungen, Kanälen usw. hat der Auftragnehmer auf seine Kosten sofort zu beheben. Die Behebung ist von ihm selbst zu veranlassen.
Abtrennungen des Baubereichs wie Staubschutzwände oder Absperrungen sind stets geschlossen zu halten, um das Verbreiten von Verschmutzungen im übrigen Gebäude und das Betreten der Baubereiche durch Unbefugte zu verhindern.
Anschlussleitungen für Baustrom und Bauwasser zu den Entnahmestellen sind so zu verlegen, dass sie keine Unfallgefährdung oder Behinderung darstellen.
Hofeinläufe dürfen nicht zur Abwasser- oder Schmutzbeseitigung (Mörtel, Farbe etc.) genutzt werden. Abwasser muss ordnungsgemäß eingeleitet werden und darf keine Verunreinigungen aufweisen, die den einschlägigen und örtlichen Entwässerungsvorschriften widersprechen.
Verschmutzungen, Bauabfälle und dergleichen sind unverzüglich (täglich) zu beseitigen. Kosten, die dem Auftraggeber für die Beseitigung der Verschmutzungen entstehen, werden dem Auftragnehmer in Rechnung gestellt und von dessen Rechnung abgezogen.

5.  Arbeits- und Gesundheitsschutz
Der Auftragnehmer ist hinsichtlich des Arbeits- und Gesundheitsschutzes über die Erfüllung der Arbeitsschutzpflichten gegenüber seinen Beschäftigten und sich selbst sowie zur Abstimmung mit anderen Unternehmern entsprechend § 8 ArbSchG und § 6 Abs. 2 UVV bdquo;Grundsätze der Präventionldquo; (BGV A 1) hinaus auch zur Beachtung und Abstellung möglicher Gefährdungen Dritter (Schulbetrieb) verpflichtet. Stellt der Auftragnehmer oder seine Beschäftigten Mängel oder Gefahrensituationen fest, sind diese unverzüglich den Vorgesetzten, gegebenenfalls anderen Firmen und in jedem Fall der Bauleitung zu melden und es ist auf deren Abstellung hinzuwirken.
Die für die Durchführung der Leistungen des Auftragnehmers gemäß den Unfallverhütungsvorschriften und den Vorschriften der Bau- und Berufsgenossenschaft erforderlichen Schutzausrüstungen im Allgemeinen sowie die persönliche Schutzausrüstung für die Arbeitnehmer im Speziellen sind unentgeltlich zur Verfügung zu stellen.
In diesem Zusammenhang wird ausdrücklich auf die Einhaltung der einschlägigen arbeitssicherheitstechnischen Vorschriften hingewiesen. Der Auftragnehmer ist zur deren Einhaltung verpflichtet. Die Beauftragung eines Sicherheits- und Gesundheitsschutz-Koordinators durch den Auftraggeber entbindet den Auftragnehmer hiervon nicht.
Toiletten- und Waschräume werden dem Auftragnehmer innerhalb der Baustelleneinrichtungsfläche in Form einer Mobiltoilette von der Bauherrschaft zur Verfügung gestellt.

*Hinweis: Allgemeine Vorbemerkungen zu den Gerüstbauarbeiten*
Grundlage der Leistungsbeschreibung sind die Allgemeinen Technischen Vertragsbedingungen - ATV -
für Bauleistungen VOB Teil C, insbesondere
ATV DIN 18299  Allgemeine Regelungen für Bauarbeiten
  jeder Art
ATV DIN 18451  Gerüstbauarbeiten
in der jeweils aktuell gültigen Fassung.

Gerüstbauarbeiten zur Erstellung eines außenliegenden Fassadengerüstes als Schutzgerüst für Dachsanierungsarbeiten.

Mit den im Leistungsverzeichnis enthaltenen Angaben über Bauart, Bauteil, Baustoff und Abmessungen gelten auch das Liefern der Stoffe und Bauteile sowie die Herstellungsvorgänge und -abläufe bis zur fertigen Leistung unter Zugrundelegung der anerkannten Regeln der Technik, der gesetzlichen und behördlichen Vorschriften und der Herstellerrichtlinien als beschrieben. Hierbei bedeutet "Bauart" das Herstellen durch Zusammenfügen der Stoffe und Bauteile bis zur fertigen Leistung.

In der Leistungsbeschreibung benannte Abmessungen und Stückzahlen sind vor Materialbestellung und -bearbeitung auf Übereinstimmung mit den örtlichen Gegebenheiten an der Baustelle zu überprüfen und mit der Bauleitung abzuklären.

Das Prüfen der Vorleistungen anderer Unternehmer und des Bestandes hat so rechtzeitig zu erfolgen, dass evtl. Nacharbeiten ohne Terminverzögerung durchgeführt bzw. evtl. erforderl. Leistungsänderungen des Auftrag- nehmers rechtzeitig abgesprochen werden können.

Es ist darauf zu achten, dass angrenzende, oberflächen- fertige Bauteile (z.B. Fenster, Blechfassaden) nicht verschmutzt oder beschädigt werden.

Die an die Gebäude angrenzenden Flächen sind teilweise unbefestigt (Rasenfläche oder Pflanzenbewuchs). Das Gerüst steht teilweise auf Dachflächen von angrenzenden Gebäudeteilen.

An der Ostseite in Richtung Hof, wird eine Baustelleneinrichtungs- fläche (BE) ausgewiesen und umzäunt, die zur Anlieferung anfahrbar ist. Siehe hierzu Lageplan mit BE.

Eine Verankerung des Gerüstes im Fassadenaufbau ist möglich in der Decke über dem EG und der Decke über dem 1. OG in ca. 4 m und ca. 8. m über dem Gelände. An dieser Stelle ist die Holzrahmenkonstruktion unterbrochen und die Stahlbetondeckenplatte zugänglich. In diese kann in Abstimmung mit dem Statiker verankert werden. Der Fassadenaufbau hat eine Stärke von etwa 40 cm. Das Gerüst muss teilweise im Lichthof auf dem Dach über dem EG und auf dem Dach über dem 1. OG aufgebaut werden. Siehe hierzu Skizze mit der Verankerungsmöglichkeit im Gebäude.

### Titel 01 Bauzaun

**01.1 Bauzaun versetzbar H 2 m aufstellen räumen**
Bauzaun, versetzbar, auf befestigtem und unbefestigtem Untergrund, aus Einzelelementen mit verzinktem Stahlrohrrahmen und Vergitterung, Stützfüße aus Beton, inkl.- aller erforderlichen Verbindungen, Kupplungen, usw.
Zaunoberkante über Oberfläche Gelände 2 m, Einzelelemente miteinander verbunden durch Verschraubung, aufstellen und räumen, als Zugangsschutz im Bereich des Fassadengerüstes, sowie zur Abgrenzung einer Baustelleneinrichtungsfläche.
Menge: 110,000 m

**01.2 Tor in Bauzaun einbauen räumen**
Behelfsmäßiges Tor, abschließbar, aus Metallgitter, vorgefertigt, im Bauzaun, Breite 3,50 m, Höhe 2 m, inkl. Zahlenschloss, einbauen und räumen. Pro Zugang/Tor wird ein Zahlenschloss benötigt.
Menge: 1,000 St

**01.3 Bauzaun versetzbar H 2 m vorhalten**
Gebrauchsüberlassung für Pos. 01.1, Abrechnung je m und Woche.
Menge: 1260,000 mWo

**01.4 Tor in Bauzaun vorhalten**
Gebrauchsüberlassung für Pos. 01.2, Abrechnung je St und Woche.
Menge: 24,000 StWo

### Titel 02 Gerüste

**02.1 Auf- und Abbau Schutzgerüst längenorientiert**
Auf- und Abbau von Arbeitsgerüst DIN EN 12811-1, längenorientiert, für Dacharbeiten oberste Gerüstlage genutzt, Lastklasse 2 (1,5 kN/m²), Breitenklasse W06, Höhe der obersten Gerüstlage bis 18,00 m über Standfläche, Abstand zur Fassade höchstens 30 cm, Verankerung am Bauwerk möglich, siehe allgemeine Vorbemerkungen zu den Gerüstbauarbeiten, Standfestigkeit herstellen, aufstellen auf Gelände, teilweise asphaltierte oder gepflasterte Fläche teilweise auf Flachdach/ Vordach,Standfläche waagerecht und teilweise geneigt, über Lastverteiler belastbar.
Menge: 2280,000 m2

**02.2 Zulage Notausgänge**
Zulage für das Ein- und Abbauen von Überbrückungselementen o.Ä. im Gerüst zur Freihaltung von Notausgängen. Die Bereiche müssen jederzeit frei sein, sodass die Fluchtmöglichkeit aus dem Schulgebäude und den Klassenzimmern gegeben ist.
Menge: 3,000 St

**02.3 Gebrauchsüberlassung Schutzgerüst längenorientiert**
Schutzgerüst, Pos. 02.1 vorhalten. Abrechnung je m² und Woche.
Menge: 18240,000 m2Wo

**02.4 Auf- und Abbau Seitenschutz**
Seitenschutz am Gerüst, oberste Gerüstlage für Dacharbeiten, durch Bordbretter, Geländer- und Zwischenholme herstellen und wieder abbauen.
Menge: 160,000 m

**02.5 Gebrauchsüberlassung Seitenschutz**
Seitenschutz, Pos. 02.4 vorhalten, Abrechnung je m und Woche.
Menge: 1260,000 mWo

**02.6 Auf- und Abbau Gerüsttreppenturm**
Gerüsttreppenturm nach DIN EN 12811-1 "Arbeitsgerüste", Breite 0,64 m, als Aufstieg bis zur obersten Gerüstlage, Höhe bis 18 m, zulässige Belastung 2,5 kN/m², Treppenklasse A nach EN 12811-1,
in das Gerüst integriert, einschließlich Außen- und Innengeländer mit entsprechenden Halterungen.
Menge: 1,000 St

**02.7 Gebrauchsüberlassung Gerüsttreppenturm**
Gerüsttreppenturm, Pos. 02.6 vorhalten, Abrechnung je St und Woche.
Menge: 32,000 StWo
